# Schloßstraße 1 Niederschlagsentwässerung
Angebotsaufforderung (GAEB 90, DA83)
DV-Nummer: 5041
Währung: EUR
Auftraggeber: Lutherstadt Wittenberg, Der Oberbürgermeister, Lutherstraße

## Tief- und Straßenbau
Datum: 25.03.26

### Titel 01 Baustelleneinrichtung / Herrichten

**01.1 Baustelleneinrichtung**
Baustelleneinrichtung Tief- und Straßenbau

Anfuhr, Aufbau und Abbau von den erforderlichen
Unterkünften und Baustofflager sowie Vorhalten von
allen erforderlichen Geräten und Maschinen und aller
sonstigen Betriebsmittel.

Absperrung und Sicherung mit den notwendigen sowie
vorgeschriebenen Maßnahmen. Aufräumen der Baustelle und
der Lagerplätze nach Beendigung der Arbeiten und
Wiederherstellung des ursprünglichen Zustandes der
benötigten Flächen. Reinigung der selbst verursachten
Verunreinigungen. Nach Beräumung der Lagerplätze
Wiederherstellung der Flächen im vorgefundenen Zustand.

Die Kosten für die selbsttätig zu besorgenden Flächen
für Baustofflager sind in der Baustelleinrichtung
einzukalkulieren. Die Preise für Mietflächen sind bei
der Stadtverwaltung, Liegenschaftsamt zu erfragen.

Die Mehrkosten für evtl. zusätzliche
Baustelleneinrichtungen bzw. Umsetzen von Maschinen und
Geräten - bedingt durch abschnittweise Realisierung -
werden nicht gesondert vergütet.

Aufstellen, Vorhalten, Betreiben und Beseitigen von
allen Einrichtungen zur Sicherung und Aufrechterhaltung
des öffentlichen und Anlieger-Verkehrs auf und
außerhalb der Baustelle zur Umleitung und Regelung des
öffentlichen und Anliegerverkehrs.
Menge: 1,000 Psch

**01.2 Sperrgenehmigungen**
Pauschale für das Einholen der verkehrsrechtlichen
Sperrgenehmigungen sowie für
verkehrsbehördlicher Anordnungen zum reibungslosen
Ablauf des Baugeschehens.
Alle Leistungen zum Erwirken der erforderlichen
Sperrungen, Umleitungen usw. sind mit dieser Pauschale
abgegolten.
Mit dieser Pauschale wird auch die Erstellung der
Sperrpläne für die entsprechende Verkehrsbehörde
abgegolten.
Die Erstellung, Verteilung und Vorhaltung von
Anwohnerinformationen wird nicht gesondert vergütet.

Vergütung erfolgt nur bei Sperrgenehmigungen, die bei
den zuständigen Behörden eingeholt werden müssen.

Der AN hat 14 Tage vor Baubeginn die Baumaßnahme bei
der Lutherstadt Wittenberg, Fachbereich BS 3, Ordnung
und
Verkehr, anzuzeigen und dort ggf. die
straßenverkehrsrechtliche Anordnung einzuholen.

Zur Kalkulation vgl. Hinweistext Verkehrssicherung.
Menge: 1,000 St

**01.3 Genehmigungsverfahren**
Einholen aller erforderlichen
Genehmigungen, Aufbruchgenehmigung und Sondernutzungen
sind bei der Lutherstadt Wittenberg zu beantragen.
Einholung
der Einfahrerlaubnis in die Fußgängerzone sind beim
Landkreis
Wittenberg zu beantragen, einschl. der Wahrnehmung der
Vororttermine.

Vergütung erfolgt auf Nachweis nur bei Genehmigungen,
die
kostenpflichtig durch die Lutherstadt Wittenberg bzw.
dem
Landkreis Wittenberg erteilt werden.
Menge: 2,000 Stk

**01.4 Mobile Absturzsicherung**
Mobile Absturzsicherung,
nach StVO, ZTV-SA Anhang 3, TL Absperrschranken 97
aus HDPE, mit reflektierender Folie Typ 1
auf befestigtem und unbefestigtem Untergrund,
aufstellen, für die Dauer der vertraglichen
Ausführungsfrist vorhalten, einschl. mehrmaligem
Umsetzen je
nach Bautenfortschritt.
Nach Abschhluss der Arbeiten beseitigen.
Ausführung nach Erfordernis.

Bodenabstand = Höhe der Gewichte.
Zaunoberkante über Boden ca. 1,00 m.

Die vorhandenen Baumscheiben sind ebenfalls mit den
mobilen
Absturzsicherungen zu sichern.
Menge: 50,000 m

**01.5 Absperrschranke StVO, VZ 600**
Absperrschranke StVO, VZ 600
ZTV-SA Anhang 3, TL Aufstellvorrichtung 97
mit Aufstellvorrichtung (Schaftrohr und Fußplatte)
liefern, aufstellen, für die Dauer der vertraglichen
Ausführungsfrist vorhalten, umsetzen und beseitigen.
Abgerechnet werden die angeordneten Verkehrszeichen je
erwirkter Sperrgenehmigung.
Menge: 2,000 Stk

**01.6 Absperrbarke StVO, VZ 605**
Absperrbarke StVO, VZ 605
ZTV-SA Anhang 3, TL Aufstellvorrichtung 97
mit Aufstellvorrichtung (Schaftrohr und Fußplatte)
liefern, aufstellen, für die Dauer der vertraglichen
Ausführungsfrist vorhalten, umsetzen und beseitigen.
Abgerechnet werden die angeordneten Verkehrszeichen je
erwirkter Sperrgenehmigung.
Menge: 6,000 Stk

**01.7 Verkehrszeichen, aufstellen, beseitigen**
Verkehrszeichen mit Zusatzzeichen aller Art nach StVO,
mit Aufstellvorrichtung (Schaftrohr und Fußplatte)
liefern, aufstellen, für die Dauer der vertraglichen
Ausführungsfrist vorhalten,
umsetzen und beseitigen.
Ausführung mit Abdeckvorrichtung einschl. Abdecken für
arbeitsfreie Tage,
Abgerechnet werden die angeordnetenVerkehrszeichen je
erwirkter Sperrgenehmigung.
Menge: 5,000 Stk

**01.8 Warnleuchten (elektrisch)**
Elektrische Warnleuchten einschl. Installation,
bestehend aus gelben Leuchten mit Lichtquellen und
Stromspeicher, aufstellen, betreiben und beseitigen,
incl. Vorhaltung für die Dauer der vertraglichen
Leistung.
Menge: 8,000 Stk

**01.9 Schutz für Baumstamm herstellen, Stangengevierte**
Anbringen eines Stammschutzes am Stamm, der auch die
Wurzelanläufe schützt (Stammdurchmesser bis 40 cm) bzw.
eines Rammschutzes an Stämmlingen oder Starkästen.
Ausführung als Stangengeviert H max 3 m bzw. bis
Kronenansatz. LxB ca. 3,00*3,00 m, mindestens aber
2*2m.
Brettdicke mind. 2,4 cm. Für den Auf- und Abbau darf
der
geschützte Bereich nicht maschinell befahren werden.
Einschl. Rückbau nach Beendigung der Maßnahmen.
Menge: 3,000 Stk

**01.10 Sicherung Platten-/Pflasterflächen Baustellenzufahrt Wallstraße**
Sicherung Platten-/Pflasterflächen Baustellenzufahrt
Wallstraßedurch geeignete Maßnahmen, z. B Gummimatten,
alternativ Vlies, Sand und Stahlplatten,

Fläche ca. 15 m².

Schäden an den Pflasterflächen sind auszuschließen.
Entstandene Schäden sind umgehend zu beseitigen

Nach Beendigung der Arbeiten sind die Schutzmaßnahmen
rückzubauen.
Menge: 1,000 Stk

**01.11 Großpflaster, in Splitt, seitlich lagern**
Großpflaster aufnehmen in Vorbereitung der Herstellung
von
Gräben und Startgrube Kernbohrung für
Kanalrohrverlegung
von Medien
Pflaster bis zur Wiederverwendung lagern
verlegt in Splitt, Fugenfüllung aus Sand.
Steine von groben Verunreinigungen säubern.
Nicht mehr verwendbare Stoffe sind zur Baustoffdeponie
abzufahren.
(ca. 10% - Ein höherer Anteil nicht wiederverwendbaren
Pflasters ist von der BL zu bestätigen).

Abrechnung nach Flächenaufmaß.
Transport- / Deponiekosten siehe Extraposition.
Menge: 30,000 m²

**01.12 Oberbau profilgerecht aufbrechen, abfahren, Mineralgemisch**
Oberbau profilgerecht aufbrechen, in maschinengestützer
Handarbeit.
Material aufnehmen, abfahren, Lagerplatz des AN.
T: ca. 30-40 cm,
Aufbruchgut Mineralgemisch 0/22 bis 0/56.
Für Wiederverwendung vorhalten.
Abrechnung nach Flächenaufmaß.
Menge: 30,000 m²

**01.13 Unterbau aufbrechen, abfahren, Magerbeton**
Unterbau aufbrechen, aufnehmen, laden
und abfahren.
D: ca. 10-15 cm.
Aufbruchgut Magerbetontragschicht
Material komplett aufbrechen, laden, abfahren.
Transportkosten / Wiederverwertungsanlage siehe
Extraposition.
Abrechnung nach Aufmaß.
Menge: 30,000 m²

**01.14 Bauschutt, EBV RC-1, recyclingfähig, abtransportieren**
Bauschutt, recyclingfähig,
gem EBV RC-1
abtransportieren,

Ggf. erhobene Gebühren werden durch den AG auf Nachweis
in Form von Rechnungen und Originalwiegescheinen
erstattet. Die Gebühren sind einzukalkulieren.
Menge: 10,000 t

**01.15 Bestandsplan**
Bestandsplan herstellen.
Der AN hat sich für diese Leistung eines anerkannten
Vermessungsbüros zu bedienen. Es sind die vorhandenen
Bestandspläne der Lutherstadt Wittenberg zu verwenden,
in die
die errichteten Sichtschutzelemente einzufügen sind.
Der Bestandsplan ist wie folgt auszuführen:

1.  Die Erfassung der Bestandsunterlagen erfolgt im
 digitalen Format auf CD im pdf, dwg und dxf-Format
 und der Herstellung von drei Ausdrucken auf Papier.

2.  Lageplan mit Höhenangaben
  im M. 1:250 gemäß DIN 2425

3.  Der Lageplan erhält Netzkoordinaten und Nordpfeil.

4.  Es werden höhenmäßig eingemessen, dargestellt bzw.
 hervorgehoben:

- Einfriedungen,
 unterirdische Bauteile (Rohre, Leitungen),
 die Bestandteil der Bauleistungen des Straßen- und
 Tiefbaus sind.

5.  Zusätzlich sind alle im Zuge des BV durch den AN
erbrachten umverlegten Medien einzumessen. Die SLW
vermessen Ihre Leitungen selbst.

6.  Bei dem Aufbau der digitalen Datei  wird der
 Vorgabenkatalog zur Bereitstellung von digitalen
 Vermessungsdaten im DXF-Format der Lutherstadt
 Wittenberg angewendet.
Menge: 1,000 Psch

**01.16 Zusammenstellung der Dokumentation**
Dokumentation für alle Abschnitte
mit folgendem Inhalt:
1.)  Fachbauleitererklärung,  und
Erklärung über die Baustellenberäumung
2.)  Verdichtungsnachweise über die Fremd- und
Eigenüberwachung
3.)  Stellungnahmen
4.)  Bautagebücher
5.)  Liefer- und Materialnachweise,
6.)  Auflistung der gelieferten Schüttgütter in Form
  von Tabellen in Form eines soll/ist-Vergleiches
7.)  Entsorgungsnachweise,
8.)  Skizzen mit Ergebnissen der Suchschachtungen
9.)  Rohrstatik (Vergütung erfolgt separat, nicht
erforderlich)
10.) Schachtstatik (Vergütung erfolgt separat, nicht
erforderlich)
11.) Informationsnachweise an die betroffenen Bürger
und Eigentümer

Die Übergabe der Unterlagen erfolgt im Ringordner. Wenn
in den einzelnen Positionen nichts anderes angegeben,
2fach und digital 1fach.
Menge: 1,000 psch

### Titel 02 Erdarbeiten

**02.1 Boden profilgerecht lösen, T: 20-40, Handschachtung, Hofbereich, Boden liefern**
Boden profilgerecht lösen, aufnehmen, laden.
Material wird Eigentum des AN.
Aushub in Handschachtung, Hofbereich,
nach Abtrag des Oberbaus
Material überwiegend leicht durchmischt mit Bauschutt,
Homogenbereich Erd-A
Abtragtiefe 20-40 cm
Die erbrachten Leistungen sind skizzenmäßig
aufzuarbeiten und von der BL / AG zur Unterzeichnung
vorzulegen.
Abrechnung nach Aufmaßprofil.
Transportkosten- und Wiederverwertungsanlage siehe
Extraposition.

Einschl. Lieferung, Wiederverfüllung, Verdichtung bis
OK
Planum mit verdichtungsfähigiem Füllboden BM-0
Menge: 10,000 m³

**02.2 Boden profilgerecht lösen, T: 40-60 cm, Gartenbereich, Füllboden liefern**
Boden profilgerecht lösen, aufnehmen, laden.
Material wird Eigentum des AN.
Material überwiegend leicht durchmischt mit Bauschutt,
Homogenbereich Erd-A
Abtragtiefe 40-60 cm
Die erbrachten Leistungen sind skizzenmäßig
aufzuarbeiten und von der BL / AG zur Unterzeichnung
vorzulegen.
Abrechnung nach Aufmaßprofil.
Transportkosten- und Wiederverwertungsanlage siehe
Extraposition.
Einschl. Lieferung, Wiederverfüllung, Verdichtung bis
OK
Planum
Fassadenanschlussbereiche  Garten.
Menge: 10,000 m³

**02.3 Planum herstellen, Gefälle 4 %**
Planum herstellen für die Gesamtfläche,
Gefälle des Planums mind. 4 %.
Ausführung gem. Plansollhöhen.
Verdichtung = Nachfolgeposition.
Die Abnahme des profilierten Planums durch AG oder BL
ist zwingend erforderlich.
Menge: 30,000 m²

**02.4 Untergrund verdichten**
Untergrund verdichten, Verdichtungsgrad DPr 100 %.
Bodenklasse 3 - 5. gem. DIN 18300.
Menge: 30,000 m²

**02.5 Kabelkreuzungen, bis 5 St., als Zulage**
Zulage zum Rohrgrabenaushub für das Kreuzen von
Fernmelde-, Strom- und sonstiger Kabel.
Die einzelnen Spartenträger sind sorgfältig zu sichern
und im Zuge der Leitungsgrabenverfüllung mit
steinfreiem Material wieder zu umhüllen.
Das Einholen der evtl. erforderlichen
Aufgrabungsgenehmigungen ist im Einheitspreis
inbegriffen.
Einschl. Handschachtung
Größe: bis 5 Kabelstränge
Menge: 2,000 Stk

**02.6 Sandbettung, bis 20 cm**
Sand für Sauberkeitsschicht der Leitungen
oder Kabel liefern, einbauen, verdichten
Auflager-, Ummantelungsdicke: bis 25 cm
Material: steinfreier Sand.
Lagenweiser Einbau, Schüttlagen d = 15-25 cm.

Abrechnung nach Original-Lieferscheinen.
Menge: 20,000 t

**02.7 Füllboden, verdichtungsfähig, BM-0, einbauen**
Füllboden, verdichtungsfähig, BM-0,
liefern und fachgerecht verdichtet einbauen
Menge: 10,000 m³

**02.8 Sandigen, nährstoffarmen Boden liefern, Rasenflächen, D:ca.30 cm**
Sandigen, nährstoffarmen Boden liefern,
liefern und
für Rasenflächen im Bereich der Baustraßen
profilgerecht
einbauen.
D: ca. 30 cm.
Steine und Fremdkörper DU > = 5 cm,
Unkrautfrei, schwer verrottbare Pflanzenteile ablesen.
Stoffe werden Eigentum des AN
und sind zu beseitigen.
Mengenermittlung nach Original - Lieferscheinen.
Menge: 30,000 m³

**02.9 Pflanzflächen vorbereiten, 20 cm tief lockern durch Fräsen**
Pflanzflächen 20 cm tief lockern durch Fräsen; Steine
über 5 cm Durchmesser, Unrat, Unkraut und schwer
verrottbare Pflanzenteile aufnehmen und abfahren.
Bodenverbesserungs- und Düngemittel einarbeiten:
- Waldhumus, gütegesichert, ca. 2 - 3 cm dick,
entsprechend 2 - 3 m3/100 m²;
- organisch-mineralischen Volldünger,
Reinnährstoffmenge NPK 10/10/15, ca. 100 - 150 g/m²
entsprechend Herstelleranweisung.

Flächen pflanzfertig planieren.
Abrechnung in der Horizontalprojektion.
Menge: 100,000 m²

**02.10 Rasenfeinplanie herstellen**
Feinplanie für Rasenaussaat herstellen, zulässige
Abweichung von der Sollhöhe +/- 2 cm; Steine > 3 cm,
Wurzeln, Unkräuter und sonstigen Unrat aufnehmen und
abfahren; Material wird Eigentum des AN.
Nach der Sackung Anschlüsse an angrenzende Beläge 2 cm
unter Oberkante angrenzender Beläge.
Menge: 100,000 m²

**02.11 Rasenansaat RSM 2.3**
Rasenansaat mit Regelsaatgutmischung
RSM 2.3  herstellen,
mit Langzeitdünger Guano in zwei Arbeitsgängen
einarbeiten,
einschl. Einigeln und Abwalzen.
Saatgutmenge: 20 g/m²
Fehlstellen sind unaufgefordert nachzusäen.
Menge: 100,000 m²

**02.12 Boden BM-0*, recyclingfähig, transportieren**
Boden,
recyclingfähig, transportieren, entsorgen
Homogenbereich Erd-A., Bodenmaterial, BM-0*,
teilweise mit anthropogenen Anteilen (Ziegel,
Bauschutt, Asche,
Schlacke)
Abfallschlüssel 170504
recyclingfähig, abtransportieren, einer zugelassenen
Wiederverwertungsanlage zuführen:

Ggf. erhobene Gebühren werden durch den AG auf Nachweis
in Form von Rechnungen und Originalwiegescheinen
erstattet. Die Gebühren sind einzukalkulieren.
Menge: 25,000 t

### Titel 03 Entwässerungskanalarbeiten

**03.1 Hochlast-Vollwand-Kanalrohr DN/OD 200, PP, SN 10**
Hochlast-Vollwand-Kanalrohr aus sortenreinem und
füllstofffreiem Polypropylen (PP), Rohre nach DIN EN
1852
mit werkseitig vormontierter Steckmuffe, fixierten
Dichtungen aus EPDM,
Dichtheit bis mind. 2,5 bar,
Farbe: blau, durchgehend eingefärbt,
Ringsteifigkeit mind. 10 kN/m2, hoch abriebfest,
in vorhandenem Graben und im Innenbereich
DIN EN 1610 bzw. Arbeitsblatt DWA-A 139,
inkl. Herstellung der Verbindung, verlegen.
Verlegetiefe über 0 bis 3,00 m,
Auflagerwinkel: 90 Grad,
DN/OD 200, SN 10.
maximal lieferbare Baulängen
Menge: 24,000 m

**03.2 Zulage Bogen, DN 200, Polypropylen, Zulage**
Formstück als Zulage,
mit Steckmuffe und fixiertem Safety Lock
Sicherheitsdichtsystem
Ringsteifigkeit mind. 10 kN/m² (SN10),
mit homogenem Vollwandaufbau ohne Zusatz von
Füllstoffen,
nicht mehrschichtig,
innen und außen glatt ohne Rippen oder Wellen,
Werkstoff: RAU-PP, ungefüllt
Farbe: blau
Bogen, 15-45°,
DN 200 PP
liefern und verlegen
Menge: 8,000 Stk

**03.3 Zulage Abzweig, DN 200, Polypropylen, Zulage**
Formstück als Zulage,
mit Steckmuffe und fixiertem Safety Lock
Sicherheitsdichtsystem
Ringsteifigkeit mind. 10 kN/m² (SN10),
mit homogenem Vollwandaufbau ohne Zusatz von
Füllstoffen,
nicht mehrschichtig,
innen und außen glatt ohne Rippen oder Wellen,
Werkstoff: RAU-PP, ungefüllt
Farbe: blau
Abzweig DN 200 PP
auf DN 200 PP
liefern und verlegen
Menge: 1,000 Stk

**03.4 Zulage Paßstück, DN 200, Polypropylen, Zulage**
Formstück als Zulage,
mit Steckmuffe und fixiertem Safety Lock
Sicherheitsdichtsystem
Ringsteifigkeit mind. 10 kN/m² (SN10),
mit homogenem Vollwandaufbau ohne Zusatz von
Füllstoffen,
nicht mehrschichtig,
innen und außen glatt ohne Rippen oder Wellen,
Werkstoff: RAU-PP, ungefüllt
Farbe: blau
Paßstück,
DN 200
liefern und verlegen
Menge: 4,000 Stk

**03.5 Zulage Übergangsstück, DN 160/200, Polypropylen, Zulage**
Übergangsstück als Zulage,
mit Steckmuffe und fixiertem Safety Lock
Sicherheitsdichtsystem
Ringsteifigkeit mind. 10 kN/m² (SN10),
mit homogenem Vollwandaufbau ohne Zusatz von
Füllstoffen,
nicht mehrschichtig,
innen und außen glatt ohne Rippen oder Wellen,
Werkstoff: RAU-PP, ungefüllt
Farbe: blau
Übergangsstück,
DN 160/200
liefern und verlegen
Menge: 2,000 Stk

**03.6 Kanalrohr zuschneiden, DN 200 PP**
Kanalrohr zuschneiden,
für Passschnitte an den Kanalrohren zum Längen- und
Winkelausgleich durchführen, Restmaterial entsorgen,
Schnittflächen säubern.

Nennweite: DN 200 PP
Menge: 1,000 Psch

**03.7 Rohrmarkierung, Trassenwarnband PE**
Rohrleitungen im Hofbereich markieren
mit Trassenwarnband aus PE,
Kennzeichnung "NIEDERSCHLAGSWASSER",
Trassenwarnband liefern,
30 cm über Rohrscheitel einbauen
Menge: 6,000 m

**03.8 Brückenablauf kompl. mit Aufsatz, Kl. D**
Brückenablauf Klasse D400 HSD5
bestehend aus Aufsatz, Spannring, Unterteil und Eimer

Entsprechend DIN EN 124-2, DIN 1229, WAS 1
KIWA geprüft und gemäß den Anforderungen der
Gütesicherung nach RAL-GZ 692

500x530mm, Pultform, mit dämpfender Einlage, 36mm
Schlitzweite, Einlaufquerschnitt 1260cm2, mit
Doppelgelenkscharnier, max. 180 Grad aufklappbar, in
Fahrtrichtung zuklappend, 1-fach verriegelt, stufenlos
höhen-,
seitenverstellbar und drehbar,
der Verstellbereich beträgt 95-140mm,
der Spannring ist auf dem Unterteil verschraubt,
Schlammeimer aus Stahl, verzinkt, 5,2L, Ablaufstutzen
DN150 -
seitlich

Voll-Guss-Rahmen, mit Scharnier, mit
Bauzeitenentwässerung
Voll-Guss-Rost, mit Scharnier, mit dämpfender Einlage,
mit
einer Sicherheitsschraubverriegelung, Pultform, 36mm
Schlitzweite

Liefern und gemäß den Herstellervorschriften einbauen.
Erforderlich Unterfütterung mit Beton C25/30 ist
einzukalkulieren.
Menge: 2,000 Stk

**03.9 Wasserdichtheitsprüfung DIN 4033 - DN 160**
Wasserdichtheitsprüfung DIN 4033
des/der Entwässerungskanals/-leitung, Wasser liefern
und schadlos beseitigen,  DN 160.
Menge: 24,000 m

**03.10 Fernauge Pruefung**
Entwaesserungskanal/-leitung durch Fernauge pruefen und
auf Videoband aufzeichnen,
(22) DN "160",
Werkstoff "PP", Beschaedigungen einmessen und
fotografieren, Anlage ist nicht in Betrieb.

Hinweis
Es sind die Einzelhaltungen der Straßenabläufe an den
Hautpkanal zu befahren.
Menge: 24,000 m

**03.11 Grafisches Kamerabefahrungsprotokoll**
Grafisches Kamerabefahrungsprotokoll
pro Straßenablaufleitung
Es ist ein grafisches Protokoll über die
Fernaugenuntersuchung anzufertigen. Dabei sind Angaben
über das Material, die Querschnitte, eventuelle
Schäden mit Schadensort, dem Videozählerstand und der
Fotonummer zu machen. Aus dem Bericht muss weiterhin
der Auftraggeber, der Auftragnehmer, der
Untersuchungsort und das Datum der Untersuchung
hervorgehen. Die Haltung wird skizzenhaft in einem
geeigneten Maßstab (z.B. 1:500) dargestellt und die
oben genannten Haltungsdaten sind anzutragen. Die
Schadensorte und andere Unstetigkeiten sind dabei
maßstabsgetreu einzutragen. Die Kanaldaten müssen sich
durch die farbliche Gestaltung voneinander
unterscheiden. Bei sehr vielen Schäden sollte der
Maßstab entsprechend vergrößert werden.
Die Grafik wird im Format A4 gefordert, gegebenenfalls
sind für eine Haltung mehrere Blätter zu verwenden.
Dabei müssen die Blätter eindeutig durch Beschriftung
zuordbar sein.
Menge: 1,000 Stk

**03.12 EDV- erfasstes Kamerabefahrungsprotokoll**
EDV- erfasstes Kamerabefahrungsprotokoll
pro Straßenablaufleitung
Folgende Daten müssen Bestandteil des Protokolls sein:
Identnummer des Startschachtes
Identnummer des Endschachtes
Befahrungsrichtung
Durchmesser der Haltung
Material der Haltung
Datum der Befahrung
Stichmaß in Fahrtrichtung
Videobandzählerstand
ATV- Codierung
Streckenschaden- Codierung
1. Wert der Schadensgrößenfeststellung
Schadensklasse gemäß Festlegung vor Ort
Fotonummer / Fotoname
Wenn zur Kanalfernaugenuntersuchung Kartenmaterial zur
Verfügung gestellt worden ist, sind die darin
festgelegten Codierungen für Schachtbezeichnungen auch
im Protokoll zu verwenden. Die Angabe 'VON SCHACHT
---> NACH SCHACHT'  muss immer in die geplante
Fließrichtung erfolgen, durch die
Angabe 'IN' oder
'GEGEN' Fließrichtung wird die eigentliche
Befahrungsrichtung festgelegt. Der ATV und
Streckenschadenscodierung muß die ATV M 143, Teil 2 zu
grunde liegen. Die Daten sind neben dem nach ATV M
143, Teil 2 geforderten schriftlichen Protokoll auch
auf einer CD festzuhalten. Das Datenformat sollte
ISYBAU-
Format
sein, andere Formate bedürfen einer Absprache.
Menge: 1,000 Stk

### Titel 04 Straßen- + Wegebauarbeiten

**04.1 Ausfugen des Mauerwerkes**
Ausfugen des Mauerwerks,
mit Fugenmörtel Gruppe III,
Farbe grau,
mit wasserabweisendem Zusatzmittel,
Fuge wie vorh. Mauerwerk,
Fugenform: bündig
fertigen Belag absäuern.
Abrechnung nach Aufmaß mit der BL vor Beginn der
Arbeiten.
Menge: 10,000 m²

**04.2 Fundamentsicherung nach Erfordernis**
Fundamentsicherung der Gebäude und Mauern vor Auftrag
der Bitumenemulsion mit Beton C 20/25
ebenflächig herstellen durch Betonkeil.
OK Betonkeil = Oberkante Schottertragschicht.
(Ausbesserung
von Fehlstellen).
Einschl. vorheriger gründlicher Säuberung der Flächen,
staubfrei. Tiefe ca. 40 cm. Zur Vermeidung von Schäden
wird auf die DIN 4117, 4122, 4123 + 4124 hingewiesen.
Einschl. aller Erd- und Nebenarbeiten.
Menge: 10,000 m²

**04.3 Voranstrich Bitumenlösung**
Voranstrich für Abdichtungen
gegen nichtdrückendes Wasser,
auf Wänden
Breite ca. bis 30 cm
bis 2 cm unter OK- Pflaster
als Ergänzung zu vorhandenem Voranstrich
eine saubere höhengleiche Oberkante ist zu
gewährleisten',
Voranstrichmittel: Bitumenlösung, kaltflüssig.
Menge: 10,000 m²

**04.4 Geotextile Drainschicht**
Senkrechte Dränschicht aus geotextilem
Verbundstoff, Filterschicht einseitig,
aus Synthesefaser,
Überlappung 'mindestens 20 cm',
Wasserdurchlässigkeit im Endzustand von
0,3 Liter/sm bei 50 kN/m² horizontalem
Erddruck,
Wirksame Öffnungsweise (DW) über 0,1 bis 0,15 mm,
Höhe 'ca. 60 cm, je nach Erfordernis
Einschl. aller Erd- und Nebenarbeiten',
Abrechnung nach bedeckter Fläche.
Menge: 10,000 m²

**04.5 Oberbau, vorh. antransportieren Mineralgemisch**
Oberbau, vorh. antransportieren vom Lagerplatz des AN,
Wiedereinbau vorhandenes Material
D: ca. 30-40 cm,
Mineralgemisch 0/22 bis 0/56,
Abrechnung nach Flächenaufmaß.
Menge: 30,000 m²

**04.6 Frostschutzschicht 0/45, D: 20cm**
Frostschutzschicht gem. ZTV SoB StB 04
liefern + einbauen,
aus gebrochenem Mineralstoff Naturstein,
verdichten EV2 100 MN/m²
Schichtdicke ca. 20 cm, in verdichtetem Zustand
Körnung 0/45 mm, B 2
Abrechnung nach Flächenaufmaß in verdichtetem Zustand.
Die Original-Lieferscheine sind der BL vorzulegen.

Bereich Herstellung Oberbau Graben.
Menge: 5,000 m²

**04.7 HGT nach ZTV Beton-Stb 07 liefern, D= 20 cm**
HGT nach ZTV Beton-Stb 07, vorgemischt, durch
zugelassene
Mischanlage liefern,
Schichtstärke = 20 cm,
Einbau als unterste Schicht zur Stabilisierung.
bei optimalen Wassergehalt fugenlos einbauen.
Beton C8/10 ist zugelassen.
Druckfestigkeit von 7 N/mm² nach 28 Tagen sind mit
Prüfwüfeln nachzuweisen.
Vorgegebene Höhe mit +- 2 cm einhalten.
Menge: 30,000 m²

**04.8 Schottertragschicht 0/32, B1 D: 20 cm**
Schottertragschicht ZTV SoB-StB 04 liefern und
einbauen.
aus gebrochenem Mineralstoff Naturstein
Schotter 0/32 mm, B1
EV2 120 MN/m²
Abgerechnet wird die eingebaute Fläche
Schichtdicke 20 cm, in verdichtetem Zustand.
Abrechnung nach Flächenaufmaß in verdichtetem Zustand.
Die Original-Lieferscheine sind der BL vorzulegen.

Bereich Herstellung Oberbau Graben.
Menge: 5,000 m²

**04.9 Großpflaster, vorh., verlegen in Splitt**
Großpflaster, Material vorhanden, im Hofbereich
verlegen,
Farbe: rot-bunt, gebrauchtes Material, gleichmäßig
durchmischt,
nach dem
Merkblatt für Flächenbefestigungen mit Pflaster und
Pflasterbett aus Brechsand-Edelsplitt-Gemisch 0/5 oder
0/8 mm, CBR-Wert >=60%, entsprechend der Materialgüte
gemäß DIN 4226, Teil 1 bzw. TL Min 2000 - CBR-Wert
mind. 60% - als wasserdurchlässige und flexible
Bettung, grau, Dicke 2-4 cm im verdichteten Zustand.
Fugen zweilagig füllen
Pflasterfugen mit Brechsand-Edelsplitt-Gemisch 0/8
(Kornanteil < 0,09 mm zwischen 4 und 12 Massenprozent)
Farbe grau, vollfugig füllen und einschlämmen.
Nach dem Abrütteln entstehende Restfuge mit
SABAGRAND 0/3 verfüllen, Farbe grau
Fläche erneut abrütteln.
Fugenfüllung und Arbeitsgänge wiederholen, bis die Fuge
vollständig gefüllt ist.
Einschl. aller Erd- und Nebenarbeiten.

Hinweise:
Bei den gebrauchten Steinen sind die abgefahrenen
ebenflächigen Kopfflächen oder auch bruchebenen
Seitenflächen, - soweit dies die Steinform zuläßt -,
nach oben zu versetzen. Zudem sind Steine mit stark
oxidierten Kopfflächen nicht zu verwenden, soweit sie
nicht bruchebene Seitenflächen aufweisen. Insgesamt
soll ein gleichmäßiges Oberflächenbild entstehen.

Das Pflasterbild der herzustellenden Flächen hat dem
Pflasterbild der  angrenzenden Flächen zu entsprechen.
Menge: 30,000 m²

**04.10 Großpflaster, wie Vorposition, inkl. Zulieferung, verlegen mit Rasenfuge**
Großpflaster, Großpflaster, wie Vorposition, jedoch
einschl.
Zulieferung, verlegen mit Rasenfuge im Gartenbereich
Farbe: rot-bunt, gebrauchtes Material, gleichmäßig
durchmischt,
nach dem Merkblatt für Flächenbefestigungen mit
Pflaster und
Pflasterbett aus Brechsand-Edelsplitt-Gemisch 0/5 oder
0/8 mm, CBR-Wert >=60%, entsprechend der Materialgüte
gemäß DIN 4226, Teil 1 bzw. TL Min 2000 - CBR-Wert
mind. 60% - als wasserdurchlässige und flexible
Bettung, grau, Dicke 2-4 cm im verdichteten Zustand.
Fugen zweilagig füllen
Pflasterfugen mit Brechsand-Edelsplitt-Gemisch 0/8
gemischt
mit Oberboden vollfugig füllen und einschlämmen.
Nach dem Abrütteln entstehende Restfuge mit
gleichem Material auffüllen,
Fläche erneut abrütteln.
Fugenfüllung und Arbeitsgänge wiederholen, bis die Fuge
vollständig gefüllt ist.
Einschl. aller Erd- und Nebenarbeiten sowie der
erforderlichen
Saatarbeiten, Saatgutmischung gemäß RSM.

Hinweise:
Bei den gebrauchten Steinen sind die abgefahrenen
ebenflächigen Kopfflächen oder auch bruchebenen
Seitenflächen, - soweit dies die Steinform zuläßt -,
nach oben zu versetzen. Zudem sind Steine mit stark
oxidierten Kopfflächen nicht zu verwenden, soweit sie
nicht bruchebene Seitenflächen aufweisen. Insgesamt
soll ein gleichmäßiges Oberflächenbild entstehen.
Menge: 5,000 m²

### Titel 55 Stundenlohnarbeiten

*Hinweis*
Im Stundenlohn sind Arbeiten nur auf besondere
Anordnung des AG auszuführen.

Es sind Verrechnungssätze aufzuführen, in denen
unaufgefordert Lohnkosten, anteilig Gemeinkosten
einschl. Wagnis und Gewinn sowie Lohnnebenkosten
(Fahrtkosten, Wegegelder u.ä.) enthalten sind.

Zuschläge für Mehr-, Nacht- und Sonntags- und
Feiertagsarbeit sind nicht mit einzubeziehen.

**55.1 Facharbeiter Gärtner**
Menge: 8,000 h

**55.2 Facharbeiter Straßen-Tiefbau**
Menge: 8,000 h

**55.3 LKW einschl. Fahrer**
LKW einschl. Fahrer,
Nutzlast über 5 bis 8 t
Menge: 5,000 h

**55.4 Radlader einschl. Fahrer**
Radlader einschl. Fahrer,
über 18 bis 37 kW.
Menge: 5,000 h

USt %: 19,00
